# Aspirador híbrid "ECCO-EXTRACTORES EÓLICOS ECOLÓGICOS"

- Propietat de l'arxiu: CYPE INGENIEROS, S.A.
- Format: FIEBDC-3/2002
- Divisa: EUR
- Costos indirectes: 3.00 %
- IVA: 21.00 %

## I Instal·lacions

### IV Ventilació

#### IVH Ventilació híbrida

**IVH031** U Aspirador híbrid "ECCO-EXTRACTORES EÓLICOS ECOLÓGICOS".
Extractor eòlic híbrid, d'alumini (Duresa H-24) resistent a la corrosió, sèrie Ecco Híbrida, model 10" "ECCO-EXTRACTORES EÓLICOS ECOLÓGICOS", de 250 mm de diàmetre nominal d'entrada, de 1000 m³/h de cabal d'aire, 440 mm de diàmetre i 420 mm d'altura, resistència al vent de fins a 120 km/h, compost per barret giratori d'alumini, motor de tipus EC de baix consum d'accionament automàtic, de 50 W de potència, per a alimentació a 230 V i 50/60 Hz de freqüència, grau de protecció IP54, estructura d'acer galvanitzat, rodaments d'acer inoxidable i molla amortidora d'acer inoxidable, amb sistema de fixació de components amb reblons d'alumini; instal·lació en l'extrem exterior del conducte d'extracció (boca d'expulsió). Inclús elements de fixació.
Inclou: Replanteig. Col·locació i fixació. Connexionat i comprovació del seu correcte funcionament.
Criteri d'amidament de projecte: Nombre d'unitats previstes, segons documentació gràfica de Projecte.
Criteri de mesura d'obra: Es mesurarà el nombre d'unitats realment executades segons especificacions de Projecte.

| Codi | Ut | Descripció | Rendiment | Preu | Import |
|---|---|---|---|---|---|
| mt42ecc110qa | U | Extractor eòlic híbrid, d'alumini (Duresa H-24) resistent a la corrosió, sèrie Ecco Híbrida, model 10" "ECCO-EXTRACTORES EÓLICOS ECOLÓGICOS", de 250 mm de diàmetre nominal d'entrada, de 1000 m³/h de cabal d'aire, 440 mm de diàmetre i 420 mm d'altura, resistència al vent de fins a 120 km/h, compost per barret giratori d'alumini, motor de tipus EC de baix consum d'accionament automàtic, de 50 W de potència, per a alimentació a 230 V i 50/60 Hz de freqüència, grau de protecció IP54, estructura d'acer galvanitzat, rodaments d'acer inoxidable i molla amortidora d'acer inoxidable, amb sistema de fixació de components amb reblons d'alumini, amb elements de fixació. (material) | 1.000 | 575.00 | 575.00 |
| mo011 | h | Oficial 1ª muntador. (mà d'obra) | 0.198 | 30.63 | 6.06 |
| mo080 | h | Ajudant muntador. (mà d'obra) | 0.198 | 26.39 | 5.23 |
| % | % | Costos directes complementaris | 2 % | 586.29 | 11.73 |
|  |  | Costos directes |  |  | 598.02 |
