# Aspirador per a ventilació natural

- Propietat de l'arxiu: CYPE INGENIEROS, S.A.
- Format: FIEBDC-3/2002
- Divisa: EUR
- Costos indirectes: 3.00 %
- IVA: 21.00 %

## I Instal·lacions

### IV Ventilació

#### IVN Ventilació natural

**IVN030** U Aspirador per a ventilació natural.
Extractor eòlic, d'alumini (Duresa H-24) resistent a la corrosió, sèrie Ecco Básica, model 10" "ECCO-EXTRACTORES EÓLICOS ECOLÓGICOS", de 250 mm de diàmetre nominal d'entrada, de 440 mm de diàmetre i 420 mm d'altura, resistència al vent de fins a 120 km/h, compost per barret giratori d'alumini, estructura d'acer galvanitzat, rodaments d'acer inoxidable i molla amortidora d'acer inoxidable, amb sistema de fixació de components amb reblons d'alumini, per a ventilació natural. Inclús elements de fixació.
Inclou: Replanteig. Muntatge. Col·locació i fixació.
Criteri d'amidament de projecte: Nombre d'unitats previstes, segons documentació gràfica de Projecte.
Criteri de mesura d'obra: Es mesurarà el nombre d'unitats realment executades segons especificacions de Projecte.

| Codi | Ut | Descripció | Rendiment | Preu | Import |
|---|---|---|---|---|---|
| mt42ecc010z | U | Extractor eòlic, d'alumini (Duresa H-24) resistent a la corrosió, sèrie Ecco Básica, model 10" "ECCO-EXTRACTORES EÓLICOS ECOLÓGICOS", de 250 mm de diàmetre nominal d'entrada, de 440 mm de diàmetre i 420 mm d'altura, resistència al vent de fins a 120 km/h, compost per barret giratori d'alumini, estructura d'acer galvanitzat, rodaments d'acer inoxidable i molla amortidora d'acer inoxidable, amb sistema de fixació de components amb reblons d'alumini, amb elements de fixació. (material) | 1.000 | 220.00 | 220.00 |
| mo020 | h | Oficial 1ª construcció. (mà d'obra) | 0.198 | 29.67 | 5.87 |
| mo112 | h | Peó especialitzat construcció. (mà d'obra) | 0.099 | 25.67 | 2.54 |
| % | % | Costos directes complementaris | 2 % | 228.41 | 4.57 |
|  |  | Costos directes |  |  | 232.98 |
