# Aspirador per a cuina

- Propietat de l'arxiu: CYPE Ingenieros S.A.
- Format: FIEBDC-3/2016
- Programa: Generador de preus de la construcció. CYPE Ingenieros, S.A.
- Data: 27/10/2025
- Divisa: EUR
- Costos indirectes: 3 %
- IVA: 21 %

## I Instal·lacions

### IV Ventilació

#### IVK Ventilació addicional especifica en cuina per a habitatges

**IVK030** U Aspirador per a cuina.
Extractor eòlic, d'alumini (Duresa H-24) resistent a la corrosió, sèrie Ecco Básica, model 10" "ECCO-EXTRACTORES EÓLICOS ECOLÓGICOS", de 250 mm de diàmetre nominal d'entrada, de 440 mm de diàmetre i 420 mm d'altura, resistència al vent de fins a 120 km/h, compost per barret giratori d'alumini, estructura d'acer galvanitzat, rodaments d'acer inoxidable i molla amortidora d'acer inoxidable, amb sistema de fixació de components amb reblons d'alumini, per a ventilació de cuines. Inclús elements de fixació.
Inclou: Replanteig. Muntatge. Col·locació i fixació.
Criteri d'amidament de projecte: Nombre d'unitats previstes, segons documentació gràfica de Projecte.
Criteri de mesura d'obra: Es mesurarà el nombre d'unitats realment executades segons especificacions de Projecte.

| Codi | Ut | Descripció | Rendiment | Preu | Import |
|---|---|---|---|---|---|
| mt42ecc010z | U | Extractor eòlic, d'alumini (Duresa H-24) resistent a la corrosió, sèrie Ecco Básica, model 10" "ECCO-EXTRACTORES EÓLICOS ECOLÓGICOS", de 250 mm de diàmetre nominal d'entrada, de 440 mm de diàmetre i 420 mm d'altura, resistència al vent de fins a 120 km/h, compost per barret giratori d'alumini, estructura d'acer galvanitzat, rodaments d'acer inoxidable i molla amortidora d'acer inoxidable, amb sistema de fixació de components amb reblons d'alumini, amb elements de fixació. (material) | 1 | 220 | 220.000 |
| mo011 | h | Oficial 1ª muntador. (mà d'obra) | 0.214 | 30.63 | 6.555 |
| mo080 | h | Ajudant muntador. (mà d'obra) | 0.107 | 26.39 | 2.824 |
| % | % | Costos directes complementaris | 2 % | 229.379 | 4.588 |
|  |  | Costos directes |  |  | 233.967 |
